# KGM, Erweiterungsneubau Hort Sudenburg
Angebotsaufforderung (GAEB DA XML 3.1, DA83)
Projekt: 301231
Währung: EUR
Nebenangebote zugelassen: ja
Ausführungsbeginn: 07.01.2025
Ausführungsende: 07.02.2025
Auftragsnummer: 2024020
Auftragsdatum: 10.12.2024
Auftraggeber: Landeshauptstadt Magdeburg, Kommunales Gebäudemanagement, Eigenbetrieb Kommunales Gebäudemanagement, Gerhart-Hauptmann-Straße 24 - 26, 39108 Magdeburg
Erstellt mit: GXML Toolbox V3.3 R20210630, iTWO_64 V12.0.618, 03.03.2026

## A. Baubeschreibung
A.  B A U B E S C H R E I B U N G

Angaben zum Bauvorhaben

Name und Anschrift des Auftraggebers
Landeshauptstadt Magdeburg
Eigenbetrieb Kommunales Gebäudemanagement
Gerhart-Hauptmann-Str. 24-26
39108 Magdeburg

Beschreibung des Bauvorhabens
Der Erweiterungsneubau wird auf dem westlichen Schulhof als eingeschossiger Solitär errichtet. Um den Baumbestand zu schützen, hat er die Form eines Winkels.
Die Horträume mit den großen Fenstern sind nach Norden
und Osten ausgerichtet. Sämtliche Nebenräume inklusive der Sanitärräume orientieren sich Richtung Süden.
Die maximale Ausdehnung des Gebäudes beträgt in der Länge ca. 31,5 m und in der Breite etwa 15,3 m.

Angabe zur Örtlichkeit

Anschrift der Baustelle
Braunschweiger Str. 27
39112 Magdeburg

Lage des Grundstücks
Das Grundstück befindet sich im Eigentum der Landeshauptstadt Magdeburg.

Termine und Fristen

siehe Besondere Vertragsbedingungen (FB 214) in der Angebotsaufforderung

Angaben zur Baustelle

Die für den Umfang der Leistungen dieses LVs erforderliche Baustelleneinrichtung ist in die Einheitspreise mit einzukalkulieren.

Lage und Transportwege, für den Verkehr freizuhaltende Flächen, Lagerplätze siehe Übersichtsplan Baustelleneinrichtung.

Ver- und Entsorgungsleistungsanschlüsse für Strom/(Ab-)Wasser siehe Übersichtsplan Baustelleneinrichtung

Schutz vorhandenen Bewuchses:
Eine Beschädigung von Bäumen, Pflanzbeständen und Vegetationsflächen ist zu vermeiden.

Hindernisse im Erdreich:
Das Grundstück wird im Vorfeld und während der Erdarbeiten der Baumaßnahme auf vermutete Kampfmittel untersucht.

Sonstige Angaben

Der Auftragnehmer hat dafür Sorge zu tragen, dass während der Ausführung seiner Leistungen immer mindestens ein fließend deutsch sprechender Mitarbeiter seiner Firma auf der Baustelle anwesend ist.

Zu den auf der Baustelle vorzuhaltenden Ausführungsunterlagen zählt neben den Ausführungsplänen auch eine Ausfertigung dieser Leistungsbeschreibung.

Ausführungszeichnungen sind der Leistungsbeschreibung im Originalmaßstab beigefügt.

Hinweis

Durch den SiGeKo wird eine Baustellenordnung übergeben.

## B. Leistungsumfang
B.  L E I S T U N G S U M F A N G

Gegenstand dieser Ausschreibung sind folgende Arbeiten:

- Bodenbelagsarbeiten

## C. Anlagenverzeichnis
C.  A N L A G E N V E R Z E I C H N I S

Folgende Unterlagen sind Teil der Ausschreibungsunterlagen und sind bei der Ausarbeitung des Angebotes zu beachten:

Architektenpläne
185.00-00-A-HB-1-001-24- Lageplan - Baustelleneinrichtung.pdf
185.00-00-A-HB-2-001-24- Grundriss.pdf
185.00-00-A-HB-2-002-24- Dachaufsicht.pdf
185.00-00-A-HB-2-003-24- Deckenspiegel.pdf
185.00-00-A-HB-2-004-24- Estrichfugenplan.pdf
185.00-00-A-HB-3-001-24- Ansichten.pdf
185.00-00-A-HB-4-001-24- Schnitt 1-1, A-A, B-B.pdf
185.00-00-A-HB-5-101-24- Attika WDVS.pdf
185.00-00-A-HB-5-102-24- Attika Faserzementplatten.pdf
185.00-00-A-HB-5-201-24- Sockel WDVS.pdf
185.00-00-A-HB-5-202-24- Sockel Faserzementplatten.pdf
185.00-00-A-HB-5-301-24- Fußbodenaufbau.pdf
185.00-00-A-HB-5-401-24- Kunststofffenster WDVS.pdf
185.00-00-A-HB-5-402-24- Kunstofftür Faserzementplatten.pdf
185,00-00-A-HB-5-403-24- Technikraumtür.pdf
185.00-00-A-HB-5-601-24- Eingangsportal.pdf
185.00-00-A-HB-5-701-24- Türliste.pdf

## ZTV - Allgemeines
ZUSÄTZLICHE TECHNISCHE VERTRAGSBEDINGUNGEN
A L L G E M E I N E S

Mitgeltende Normen und Regeln
Es gelten jeweils die Normen und Regeln, wie in der VOB/C im jeweiligen Gewerk aufgeführt, in der zum Vertragsabschluss gültigen Fassung einschließlich der Änderungen, Berichtigungen und Beiblätter.

Sauberkeit auf der Baustelle
Der Auftragnehmer ist für Ordnung und Sauberkeit auf der Baustelle verantwortlich. Dieses betrifft den Abfall und die Verunreinigungen, die aus dem Arbeitsbereich des Auftragnehmers herrühren.

Die Baustelle ist arbeitstäglich zu säubern, der anfallende Schutt ist außerhalb des Baustellengeländes entsprechend den gesetzlichen Bestimmungen zu entsorgen. Der Arbeitsplatz ist so aufzuräumen, dass niemand durch Materialien, Werkzeuge usw. behindert oder gefährdet wird. Verkehrs-, Flucht-, und
Rettungswege sind ständig freizuhalten.

Durch den Auftragnehmer verschmutzte öffentliche Straßen sind umgehend, mindestens arbeitstäglich, zu säubern. Solche Verunreinigungen sind durch geeignete Maßnahmen möglichst zu vermeiden. Trotzdem auftretende Verunreinigungen sind so rechtzeitig zu beseitigen, dass durch sie keine Gefährdung des öffentlichen Verkehrs entstehen kann.

Vorhandene Straßen und Wege im Baustellenbereich sind zu schützen und am Ende der Bauarbeiten, falls beschädigt, wieder in den ursprünglichen Zustand zu versetzen.

Sollte der Auftragnehmer der Aufforderung nach Sauberkeit auf der Baustelle nicht innerhalb von 3 Tagen nachgekommen, ist der Auftraggeber berechtigt, eine Reinigung zu Lasten des Auftragnehmers durchführen zu lassen.

Der Neubau wird bei laufendem Schulbetrieb errichtet.

## ZTV - Bauseitige Ausstattung
ZUSÄTZLICHE TECHNISCHE VERTRAGSBEDINGUNGEN
B A U S E I T I G E
B A U S T E L L E N E I N R I C H T U N G

Bauzaun
wird durch den Auftraggeber zur Verfügung gestellt.

Sanitärraum
wird durch den Auftraggeber zur Verfügung gestellt.

## ZTV - Dokumentation
ZUSÄTZLICHE TECHNISCHE VERTRAGSBEDINGUNGEN
D O K U M E N T A T I O N

Bestandsunterlagen werden dem AG 10 Werktage vor der Abnahme nach Vorgabe geordnet 3-fach übergeben, Übergabe von Unterlagen über Datenträger, als DVD, Schnittstelle DXF, erfolgt in Abstimmung mit dem AG.

Einzureichen sind:
- Abnahme-, Einweisungs- und Prüfprotokolle
- Nachweise zur Bauart
- Bauprodukt-Datenblätter, Sicherheitshinweise
- Wartungs- und Pflegehinweise
- Hersteller-/Fabrikatsverzeichnis
- Montage- und Werkstattzeichnungen
  nach dem Stand der Ausführung
- Entsorgungsnachweise

## Los 12: Bodenbelag
Datum: 03.03.2026

### Bereich 1 Bodenbelagsarbeiten

*Hinweis: ZTV - Bodenbelag Linoleum*
ZUSÄTZLICHE TECHNISCHE VERTRAGSBEDINGUNGEN
B O D E N B E L A G  L I N O L E U M

1. REGELN
Für die Ausführung dieser Arbeiten gelten die anerkannten Regeln der Technik sowie nachrangig die Richtlinien der Produkthersteller. Dieses können u.a. sein:
DIN 18299: Allg. Regelungen für Bauarbeiten jeder Art
DIN 18365 - Bodenbelagsarbeiten
DIN 18202: Toleranzen im Hochbau - Bauwerke

2. LEISTUNGSUMFANG
Die Leistung umfasst alle Bodenbeläge aus Linoleum.

3. AUSFÜHRUNG
3.1 - Belag und Schweißdraht sind vor der Bestellung zu
bemustern. Der Schweißdraht ist auf die Farbe des Belages
abzustimmen.
3.2 - Verlegung mit geordnetem Fugenbild in Abstimmung mit dem AG einschließlich aller Zuschnitte und Anpassungen an Ecken, Kanten, Türöffnungen, Türzargen usw. Die Richtung der Verlegung darf in einem Raum nicht gewechselt werden.
3.3 - Bahnen, die auf Türöffnungen, Nischen u.a. zulaufen, müssen so verlegt werden, dass diese Flächenbereiche
zusammenhängend überdeckt werden. Teilstücke im
Schwellenbereich werden nicht akzeptiert.

3.4 - In den Fluren sind die Bahnen quer zur Längsrichtung des
Flures zu verlegen.

3.5 - Nach Durchführung der Spachtelungen und vor dem Verlegen der Bodenbeläge erfolgt die Abnahme der Untergründe durch die Bauleitung. Das Meßwerkzeug (Richtscheide, Meßkeil) ist durch den Unternehmer zu stellen. Das Verlegen von Bodenbelägen ist ohne Freigabe der Bauleitung nicht zugelassen.

#### Abschnitt 1.1 Vorbereitende Arbeiten

**1.1.10 Mustervorlagen Linoleum**
*** Pauschalposition
Vorlage von Musterflächen für Bodenbeläge
wie in LV-Positionen beschrieben,
belegt auf Trägermaterial
(z.B. Spanplatten, Gipsbauplatten o.ä.)
in Größen von je ca. 0,25 m2.
Pauschale gilt für:
jeweils 3 Platten - Linoleum, Farbe creme/elfenbein
jeweils 3 Platten - Linoleum, Farbe hellgrün
jeweils 3 Platten - Linoleum, Farbe grau
Sockelleisten, bis ca. 50 cm Länge, bis zu 5 Farben.
mit vorher in Handmuster bemusterten Belägen mit unterschiedlichen Farbabweichungen,
zur Auswahl durch den AG und Architekten.
Menge: 1,000 psch
DIN276-1_08: 352
Kostengruppe DIN 276 2018-12: 324

**1.1.20 Zusätzliche Prüfung Belegereife Estrich**
Zusätzliche Prüfung der Belegereife des Estrichs
vor Durchführung der Belagsarbeiten
über die Erstmessung gem. VOB hinaus
mittels CM-Messung gem. DIN 18560-1

Ausführung im Beisein mit der Bauüberwachung des AG

einschließlich
Dokumentation der Messergebnisse

Abrechnung über die pro Messtelle.
Menge: 2,000 Stk
DIN276-1_08: 352
Kostengruppe DIN 276 2018-12: 324

**1.1.30 Untergrund schleifen**
Untergrund schleifen
Untergrund: Zementestrich
Menge: 300,000 m2
DIN276-1_08: 352
Kostengruppe DIN 276 2018-12: 324

**1.1.40 Haftgrund-Voranstrich, Kunstharz-Dispersion**
Voranstrich aus Kunstharz- Dispersion vollflächig auf Bodenuntergrund aus Zementestrich,
zur Erzielung einer guten Haftung für nachfolgende Spachtelschichten, auftragen.
Menge: 300,000 m2
DIN276-1_08: 352
Kostengruppe DIN 276 2018-12: 324

**1.1.50 Vollflächiges Spachteln Untergrund, i.M. 3 mm, für Linoleumbelag**
Vollflächiges Spachteln des Untergrundes aus Zementestrich,
mit einer hochwertigen emissionsarmen, spannungsarmen Dispersionsspachtel- und Ausgleichsmasse, geeignet  für  zukünftige Bodenbelagsarbeiten aus Linoleum.
Schleifen bis zur planebenen, absolut glatten Oberfläche.
Inkl. Schutz durch Absperren bis zur Begehbarkeit.
Untergrund waagerecht.

Material: lösungsmittelfreie kunstharzvergütete Zementspachtelmasse

Spachteldicke: mind. 2 mm bzw. nach Erforderniss bis 5 mm; im Mittel 3 mm.

Stuhlrolleneignung: ja
Ableitfähig: nein
Feuchtraumeignung: nein

Untergrund: Kunstharz- Dispersionsgrundierung, lösemittelfrei, auf Zementestrich und Heizestrich.
Menge: 300,000 m2
DIN276-1_08: 352
Kostengruppe DIN 276 2018-12: 324

**1.1.60 Entfernen Überstand Randstreifen Estrich**
Entfernen Überstand des Randstreifen Estrich
PE-Schaumstoff ca. 10mm

einschließlich
Entsorgung des anfallenden Materials
Menge: 210,000 m
DIN276-1_08: 352
Kostengruppe DIN 276 2018-12: 324

#### Abschnitt 1.2 Linoleumbelag

**1.2.10 Bodenbelag Linoleum, Bahnenware, d=3,2 mm, Farbe grau**
Bodenbelag aus Linoleum gem. DIN EN 548,
herstellen, liefern und verlegen,
mit werkseitiger Oberflächenvergütung,
auf Juteträger, als Bahnenware,
stuhlrollengeeignet, und mit einem hochwertigen emissionsarmen Dispersionskleber (EC 1 oder Blauer Engel), auf den vorbereiteten vollflächig gespachtelten Untergrund (Spachtelung siehe sep. Pos.) und unter Berücksichtigung der  Verlegeempfehlung des Herstellers verkleben.

Bahnenbreite: ca. 200 cm,
Oberfläche: unifarben, glatt,
Farbton: standard grau, nach Wahl AG

Einstufung DIN EN 685: Klasse 34 (gewerblicher Bereich, sehr starke Beanspruchung),

Flächenmasse: ca. 3000 g/m2
Gesamtdicke: ca. 3,2 mm

Trittschallminderung DIN EN ISO 140-8: ca. 6 dB

Brandverhalten DIN EN 13501-1: Cfl-s1 (schwer entflammbar)
brandtoxikologisch unbedenklich gemäß DIN 53 436,

Max. elektrostat. Aufladung  ISO 6356: ca. 2,0 kV

Bewertungsgruppe Rutschgefahr gemäß BGR 181: R 9

geeignet für Stuhlrollen DIN EN 12529: Typ W,

korkmehlfreie Nutzschicht,
beständig gegen Öle, Fette, verdünnte Säuren, herkömmliche Lösungsmittel,

Lichtechtheit nach ISO 105-B02: mind. Stufe 6

Der Belag muss nachweislich die Anforderung nach
RAL UZ 12a oder VOC-Gehalt max. 15%  für elastische Fussbodenbeläge erfüllen.

Verlegung: auf vollflächig gespachtelten Untergrund geklebt.

Leistung einschl. aller Zuschnitt- und Anpassarbeiten, Anarbeiten an Stützen (rund oder eckig), Wandvorlagen, Türdurchgängen, Gehrungs- und Schrägschnitte, Herstellen von Löchern zur Durchführung von Installationsrohren, umweltgerechte Entsorgung der Abfälle usw.

Einschl. Kleber, passend zum Belag.

Der Mehraufwand für das saubere dicht anliegende Anarbeiten des Bodenbelags aus Linoleum an Abschlußwinkel oder aufgehende Bauteile ohne Sockelleisten (z.B. Anschluss an Sichtbeton- Wände) ist einzukalkulieren. Offene Fugen bzw. kleinere Fehlstellen sind auszuschliessen.

Einbauort: Horträume, Flure

.................................................
Hersteller/ Fabrikat
Menge: 285,000 m2
DIN276-1_08: 352
Kostengruppe DIN 276 2018-12: 324

**1.2.20 Bodenbelag Linoleum, Bahnenware, d=3,2 mm, Farbe hellgrün**
Bodenbelag Linoleum, Bahnenware
wie vorbeschreiben, jedoch

Farbe: standard hellgrün
Menge: 5,000 m2
Kostengruppe DIN 276 2018-12: 324

**1.2.30 Bodenbelag Linoleum, Bahnenware, d=3,2 mm, Farbe hellorange**
Bodenbelag Linoleum, Bahnenware
wie vorbeschreiben, jedoch

Farbe: standard hellorange
Menge: 5,000 m2
Kostengruppe DIN 276 2018-12: 324

**1.2.31 Bodenbelag Linoleum, Bahnenware, d=3,2 mm, Farbe hellgelb**
Bodenbelag Linoleum, Bahnenware
wie vorbeschreiben, jedoch

Farbe: standard hellgelb
Menge: 5,000 m2
Kostengruppe DIN 276 2018-12: 324

**1.2.40 Verfugung Bodenbelag Linoleum**
Verfugen der Belagsnähte
des Bodenbelages aus Linoleum
Bahnenbreite 200 cm, mit Schmelzschweissdraht,
entspr. Verarbeitungsempfehlung des Belagherstellers,
Farbton dem Bodenbelag angepasst, einfarbig, entspr. Bemusterung mit dem AG.

Abrechnung nach m2-Fläche des Belages
Menge: 300,000 m2
DIN276-1_08: 352
Kostengruppe DIN 276 2018-12: 324

**1.2.41 Sockelleiste Kunststoff, h = ca. 60 mm**
Lieferung und Montage von Sockelleisten aus Kunststoff,  mit
geschäumtem Kern, mit unterer Weichlippe zur Aufnahme von
Unebenheiten im Boden, als einteiliges Profil.

Sockelhöhe: ca. 60 mm
Sockeltiefe: ca. 15 mm
Oberkante der Sockelleiste leicht
abgerundet.

Farbe: nach Wahl des AG.

Montage: geklebt.

Montage auf Wände aus Gipskarton, verputztem Mauerwerk,
Stahlbeton verputzt oder gespachtelt.

Weitere Eigenschaften:
- Brandqualifizierung: schwer entflammbar
- hohe Stabilität
- hohe Oberflächenhärte
- Oberflächen unempfindlich gegen Wischfeuchte,
  handelsüblichen Reinigungsmittel, leichte Säuren und
  Desinfektionsmittel

einschließlich
aller erforderlichen Nebenleistungen, Anarbeiten an Türen,
Stützen, Vorlagen o.ä., Herstellen von Gehrungs- schnitten in
Menge: 210,000 m

**1.2.60 Verfugen an Türzargen, Maulweite bis 300 mm**
Dauerelastische Verfugung der Linoleumbeläge im Randabschluss an Türzargen/ Türelemente bis zu einer Maulweite von 300 mm, mit elastischer Fugenmasse,
einschl. Glätten.

Farbton: nach Bemusterung mit Architekten und AG,
ähnlich dem Farbton des Bodenbelages

Abrechnung nach je Stück Türzarge.
Menge: 16,000 Stk
DIN276-1_08: 352
Kostengruppe DIN 276 2018-12: 324

**1.2.70 Anarbeiten und Verfugung an Durchdringungen Dm150mm**
Anarbeiten von Linoleumbelägen an Bodeneinlauf sowie dauerelastische Verfugung im Bereich von Durchdringungen
mit elastischer Fugenmasse, einschl. Glätten.

Farbton Verfugung: nach Bemusterung mit Architekten und AG,
ähnlich dem Farbton des Bodenbelages

Größe Durchdringung: Durchmesser bis ca. 150mm.

Abrechnung nach Stück Durchdringung

Einbauort: Pumi-Raum
Menge: 5,000 Stk
DIN276-1_08: 352
Kostengruppe DIN 276 2018-12: 324

**1.2.80 Grundreinigung Linoleum**
Grundreinigung der Linoleumbeläge im Sinne einer  Bauschluss-/ Erstreinigung ohne zusätzliche Einpflege,
einschl. der ca. 6 cm hohen Kunststoffsockel, nach Abbindephase des Klebstoffes bzw. nach der Verfugung.

Mengenangaben zu den Kunststoffsockeln siehe Positionen zur Sockelverlegung.
Grobschmutz mit Kehrgeräten, - maschinen oder Saugern entfernen. Geeigneten Grundreiniger nach Herstellervorgabe auf den Belag aufbringen, feucht wischen, aufnehmen und mit klarem Wasser nachwischen, bis keine Schmutz- und Reinigungsmittel auf dem Belag sichtbar sind.

Die Reinigungs- und Pflegeanleitung des Bodenbelagherstellers sind zu beachten!

Ausführung nur auf Anordnung der AG- Bauleitung!
Menge: 300,000 m2
DIN276-1_08: 352
Kostengruppe DIN 276 2018-12: 324

**1.2.81 Versiegelung Linoleum, PU- Siegel, matt**
Versiegelung / Ersteinpflege der Linoleumbeläge,
einschl. der ca. 6 cm hohen Kunststoffsockel,
wie folgt:

- Angrenzende Bodenflächen und Sichtbetonwände,
  welche nicht beschichtet werden, abdecken und abkleben,
  zum Schutz vor Verschmutzungen,

- Anschleifen der Nutzschicht zur Beseitigung von
  Laufstraßen, Verkratzungen, entfernbaren Flecken,

- Grundreinigung mit Grundreiniger entspr.
  Herstelleranweisung, mit Einscheibenmaschine und
  Sanierpad, im Kreuzgang,

- Versiegelung mit 2- Komponenten PU-Siegel,
  matt, Rutschfestigkeit mind. R9,
  mind. 2x auftragen mit Zwischentrocknung.
Menge: 300,000 m2
DIN276-1_08: 352
Kostengruppe DIN 276 2018-12: 324

**1.2.82 Dehnungsfugenprofil liefern und einbauen**
Menge: 50,000 m

**1.2.83 Arbeitsfugen aufweiten, klammern und mit Reaktionsharz verharzen**
Menge: 10,000 m

#### Abschnitt 1.3 Sauberlaufmatte

**1.3.10 Aluminium Winkelrahmen 15/24/3 mm, 2100 x1000 mm**
Winkelrahmen aus Aluminium
Rahmen aus Winkelprofilen 15/24/3mm
Ecken auf Gehrung geschnitten
Bodenverschraubungen an den Ecken
einschl. Bodenverspachtelung
Bestellung nach Aufmaß der bauseitigen Vertiefung

Abmessungen ca. 2100 x 1000 mm
Menge: 6,200 m
Kostengruppe DIN 276 2018-12: 324

**1.3.20 Sauberlaufmatte 2090 x1000 mm**
Aufrollbare, strapazierfähige Eingangsmatte
nach Maß für die aufliegende Verlegung.
Einsatzbereich: Für den Innen- und überdachten Außenbereich
(Zone 2)
Belastung: normal bis stark
Begehung: bis 2500 Begehungen/Tag
Beroll- und Befahrbarkeit:
Rollstühle, Kinderwagen, Einkaufswagen, Transportkarren
Aluprofil: aus verwindungssteifem Aluminiumprofil (1,5 mm Wandstärke)
Obermaterial : Polypropylen, UV-beständig
Unterseite: Trittschalldämmende Filzprofile
ca. Höhe / Gewicht: 12 mm / 10,0 kg/m²
Profilabstand: 5 mm
Rutschsicherheit: R11 gem. DIN 51130
Farben Rips: nach Wahl des AG`s
Verbindung:  Verzinktes Drahtseil; Distanzstücke aus Hochdruck-PE mit EPDM-Anteil

Farbe: Anthrazit

Maße: 2090x1000mm
Menge: 1,000 Stk
Kostengruppe DIN 276 2018-12: 324

### Bereich 2 Sonstiges

#### Abschnitt 2.1 Stundenlohnarbeiten

**2.1.10 Stundenlohnarbeiten Facharbeiter**
Stundenlohnarbeiten auf besondere Anordnung der örtlichen Bauleitung des Auftraggebers.

Die Stundenverrechnungssätze sind einschließlich aller gesetzlichen, sozialen und freiwilligen Leistungen und Abgaben zu kalkulieren sowie mit den Zuschlägen für Überstunden, Schmutz, Gefahr, Wegegeldern, Auslösungen etc. Die angebotenen Stundensätze sind unter Beachtung der preisrechtlichen Vorschriften zu ermitteln und gelten unabhängig von der Anzahl der abzurechnenden Stunden.

Eine Vergütung erfolgt nur, wenn die Stundennachweise von der örtlichen Bauleitung des AG werktäglich bestätigt sind.

Stundenlohnarbeiten eines Facharbeiters
Menge: 5,000 Std
Kostengruppe DIN 276 2018-12: 391

**2.1.20 Stundenlohnarbeiten Helfer**
Stundenlohnarbeiten
wie vor beschrieben
eines Helfers
Menge: 5,000 Std
Kostengruppe DIN 276 2018-12: 391
